# Erweiterung OGS Weeze
Angebotsaufforderung (GAEB DA XML 3.2, DA83)
Projekt: 21-05-Hb
Währung: EUR
Vergabeart: Beschränkte Ausschreibung
Erstellt mit: GXML Toolbox V3.3 R20200224, ORCA AVA 23.2.1 - Professional Edition 23.02.01, 04.10.2022

## 01 Tiefbau-, Maurer-, Stahlbeton-, Gerüst- und Pflasterarbeiten

### 00 Vorbemerkungen

*Hinweis: Angaben zum Bauvorhaben*
Name und Anschrift des Auftraggebers:
Gemeinde Weeze
Cyriakusplatz 13-14
47652 Weeze
Ansprechpartner: Herr Rettke

Beschreibung des Bauvorhabens:
Erweiterung der OGS an der Marienwassergrundschule an der Magdeburger Straße 7-15 in 47652 Weeze

Gegenstand dieser Ausschreibung sind:
- Baustelleneinrichtung
- Erdarbeiten
- Kanal- und Entwässerungsarbeiten
- Pflasterarbeiten
- Mauerer- und Stahlbetonarbeiten
- Verblendarbeiten
- Gerüstarbeiten

Start und Ende der Arbeiten: gem. des beileigenden Terminplanes

Angaben zur Baustelle
Zufahrtsmöglichkeit über die Magdeburgerstraße, siehe Lageplan. Über eine zu erstellende Zuwegung von der Magdeburgerstraße ist das Baufeld befahrbar.

Schutzzeiten
Die gesetzlich vorgeschriebenen Arbeitszeiten sind einzuhalten. Lärmintensive Tätigkeiten bedürfen der Anmeldung und Absprache mit der Bauleitung.

Planunterlagen
Folgenden Unterlagen werden durch das Büro Pohlkamp&Osthues zugestellt:
- Lageplan/ Freiflächenplan
- Grundrisse
- Ansichten
- Detailplanung
- Baugrundgutachten
- Bauteilnachweis Wärmeschutz
- Positiobspläne Statik

Ausführungszeitraum
Der Ausführungszeitraum ist gem. des Bauzeitenplanes definiert.

*Hinweis: Zusatzangaben zum Projekt*
Ausführungsunterlagen/ Unterlagen des AG und des AN:
Der AN erhält vom AG zum Start- und Klärungsgespräch, die für sein Gewerk spezifischen bzw. erforderlichen Planunterlagen 1-fach in Papierform. Die weiteren Planlieferungen erfolgen ausschließlich elektronisch.

Vom AN sind ohne besondere Vergütung zu liefern:
1. Zur Abrechnung sind bei Aufmaßerstellungen die Massen falls nötig mit einer Fotodokumentation zu belegen. Die Fotodokumentation kann in elektronischer Form dem AG zugesandt werden.
2. Der AN hat täglich Bautagesberichte zu führen und wöchentlich der Bauleitung zur Prüfung vorzulegen.

Personal / Bauleitung AN:
Das Personal des Auftragnehmers muss für die ihm übertragene Arbeit geeignet sein. Personen die gegen Arbeitsschutz- und Unfallverhütungsvorschriften verstoßen oder den Anweisungen des Bauherrn oder seinen Beauftragten hierzu nicht Folge leisten, sind unverzüglich abzuberufen und zu ersetzen. Werden Arbeitnehmer eingesetzt, die der deutschen Sprache nicht mächtig sind, muss ständig eine der deutschen Sprache kundige, fachlich geeignete Person als Ansprechpartner vor Ort sein. Um einen möglichst reibungslosen Bauablauf zu gewährleisten, hat der AN auf der Baustelle Führungspersonal einzusetzen, welches während der gesamten Bauzeit auf der Baustelle verbleibt. Eventuell notwendige Wechsel sind im Vorfeld mit der Bauleitung abzustimmen.

Leistungsumfang
Sämtliche Leistungen verstehen sich einschließlich Lieferung und Einbau/ Montage aller erforderlichen Materialien, Geräte, Maschinen, Gerüste etc. außer es wird darauf hingewiesen, dass beispielsweise Gerüste bauseits gestellt werden. Mit den Angaben im Leistungsverzeichnis sind auch der Herstellungsvorgang und - ablauf bis zur fertigen Leistung abgegolten.

In den Angebotspreisen ist alles einzukalkulieren, was zur vollständigen, fach- und sachgemäßen sowie funktionstüchtigen/ betriebsfertigen Ausführung der Leistungen und Lieferungen notwendig ist, insbesondere müssen darin auch alle Nebenleistungen gemäß VOB Teil C und ferne alle Leistungen und Aufwendungen, die nach der Verkehrssitte, den einschlägigen Vorschriften und den DIN/EN-Normen, den anerkannten Regelnd der Technik, den behördlichen Vorschriften/ Baugenehmigung sowie den Vertragsanlagen zu den geforderten Leistung gehören, enthalten sein.

Es dürfen nur Baustoffe mit bauaufsichtlicher Zulassung eingebaut werden. Der AN liefert hierzu auf Verlangen des AG entsprechende Nachweise (sortiert und abgeheftet).

Die Entsorgung sämtlicher Abfälle hat unter Erfüllung der abfallrechtlichen Deklarations-, Nachweis- und Dokumentationspflicht zu erfolgen. Es ist insbesondere die örtliche Abfallentsorgungssatzung zu berücksichtigen. Auf der Baustelle werden keine bauseitigen Müllcontainer vorgehalten. Das Abtransportieren von Verpackungsmaterial und Bauschutt sowie andere verursachte Abfälle ist durch den Auftragnehmer eigenverantwortlich und auf eigene Kosten durchzuführen. Die Baustelle ist laufend in einem sauberen und ordentlichen Zustand (besenrein) zu halten. Täglich hat eine grobe und zu den Wochenenden eine gründliche Reinigung zu erfolgen. Kommt der Auftragnehmer trotz Aufforderung der Reinigung nicht nach, so wird der Auftraggeber diese Arbeiten auf Kosten des Auftragnehmers durch einen Dritten ausführen lassen. Die hierfür eventuell angefallenen Kosten werden spätestens bei der Schlussrechnung in Abzug gebracht. Das Verunreinigen der öffentlichen Verkehrsflächen ist grundsätzlich zu vermeiden. Sollten dennoch Verunreinigungen entstehen, so sind diese unverzüglich auf eigene Kosten zu entfernen.

*Hinweis: Allgemeine Technische Vetragsbedingungen*
0.1 Angaben zur Baustelle nach VOB / ATV DIN 18299
Erweiterung der OGS an der Marienwassergrundschule
0.1.1 Lage der Baustelle
Das Grundstück, Magdeburgerstraße 7-15, 47652 Weeze, liegt im Stadtrandbereich der Gemeinde Weeze.
0.1.3 Art und Lage der baulichen Anlage
Bei dem Anbau der OGS handelt es sich um ein ein 1-stöckiges Gebäude ohne Unterkellerung. Das Gebäude schließt mit einem Pultdach ab.
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Gebäudedaten vom Anbau: NGF von 197m2 / Bruttorauminhalt 917m3
0.1.4 Verkehrsverhältnisse auf der Baustelle
Die BE-Einrichtungsfläche ist auf dem hinteren Teil des Grundstückes vorgesehen gem. des Baustelleneinrichtungsplanes. Die Anbindung zu dieser Fläche erfolgt über eine baugrundstücksinterne Zuwegung, welche direkt von der Straße befahrbar ist.
Lagerflächen stehen nur begrenzt zur Verfügung, daher müssen z.B. Restbaustoffe umgehend abgefahren werden.
Die Zufahrt ist ständig freizuhalten.
Fahrzeuge sind nur auf den dafür ausgewiesenen Flächen zu parken.
0.1.5 Freizuhaltende Flächen
Die vorhandenen Straßen um das Bauvorhaben dürfen nicht blockiert werden. Anlieferungen oder Entsorgungen mit Kränen oder dergleichen sind mit der Bauleitung frühzeitig abzustimmen.
0.1.6 Transporteinrichtungen und Transportwege
Zufahrtsmöglichkeit über die Magdeburgerstraße, siehe Lageplan. Über eine zu errichtende Zuwegung von der Magdeburgerstraße ist das Baufeld zu erreichen. Be- und Entladungen sowie Auf- und Abfahrten sind über diese Zuwegung über die gesamte Bauzeit möglich. Transport der Baustoffe sowie das Aufstellen von Entsorgungscontainern sind im eingezeunten Bereich auf der Baustelle in Abstimmung mit der Bauleitung möglich.
0.1.7 Wasser-, Abwasser- und ELT - Anschlüsse
Baustrom- und Bauwasserhauptanschlüsse sind bauseits vorhanden. Hauptverteiler sind durch den AN am bauseitigen Anschluss- bzw. Übergabepunkt zu errichten.
Die Kosten für den Verbrauch von Bauwasser und des Baustroms werden gem. der Vertragbedingungen des Bauherren abgerechnet. Ein verantwortungsbewusster Verbrauch wird hierbei vorausgesetzt. Verunreinigtes Wasser hat der Auftragnehmer fachgerecht zu entsorgen. Eine Entsorgung über Einläufe innerhalb oder außerhalb des Gebäudes sind nicht gestattet. Zusätzliche Stromverteiler sind Sache des AN. Bei besonderen Anforderungen durch z.B. spezielles Werkzeug ist die Bauleitung mit ausreichend Vorlauf zu informieren.
0.1.8 Lage und Ausmaß der überlassenen Flächen
Dem AN stehen die zum Baugelände gehörenden Grundstücksflächen gem. dem Baustelleneinrichtungsplan zur Verfügung. Benötigt der AN zusätzliche Flächen für die Erbringung seiner Leistungen, so hat er diese selbstständig auf eigene Kosten zu beschaffen sowie die Beschaffung der hiermit verbundener erforderlicher Genehmigungen für die Benutzung von Flächen. Anfallende Kosten sind in die entsprechenden Positionen der Baustelleneinrichtung einzurechnen. Für das Absperren und Sichern von Material und Gerät ist ausschließlich der AN verantwortlich. Mit Fortschreiten der Baumaßnahme muss die vorhandene Fläche unter den Gewerken für Materiallagerung, Unterkünften etc. aufgeteilt werden. Hierzu müssen im Vorfeld frühzeitig Abstimmungsgespräche im Rahmen der Baubesprechung stattfinden.
0.1.9 Bodenverhältnisse
Eine Bodenuntersuchung wurde durchgeführt. Das Ergebnis der Bodenerkundung ist in den Anlagen zum LV zu finden.
0.1.10 Grundwasser
Der Grundwasserspiegel wurde bei ca. -1,80 m unter GOK bei den Bodenuntersuchungen festgestellt.
0.1.11 Umweltrechtliche Vorschriften
Altlasten: Auf dem Baugrundstück sind keine Altlasten bekannt.
0.1.12 Vorgaben für die Entsorgung
Die Trennung und Entsorgung aller Abfälle hat nach den gültigen Ortsvorschriften zu erfolgen. Die Entsorgung von Paletten insbesondere von Einwegpaletten ist Sache des AN. Einweg- und Europaletten sind nach Anlieferung und Entladung umgehend zu entsorgen. Durch den AN sind Paletten etc. zu kennzeichnen, sodass eine Identifizierung und Zuordnung möglich ist. Eine Entsorgung durch den AG ist kostenpflichtig und wird von der Rechnungssumme abgezogen. Die Baustelle ist täglich zu säubern. Jede Firma ist für die Entsorgung des selber verursachten Bauschuttes zuständig. Sollte trotz Aufforderung durch die Bauleitung der Bauschutt nicht beseitigt werden, wird dieser 3 Tage nach Aufforderung auf Kosten des Verursachers beseitigt.
0.1.13 Schutz von Bäumen etc.
Für den Schutz von Bäumen ist die derzeit gültige Fassung der DIN 18920 Schutz von Bäumen, Pflanzenbeständen und Vegetationsflächen bei Baumaßnahmen einzuhalten. Die Maßnahmen zum Schutz sind in einer gesonderten Position im Leistungsverzeichnis ausgeschrieben.
0.1.14 Baustellenverordnung
Die zur Erfüllung der beauftragten Leistungen notwendigen Unfallverhütungsvorschriften und Sicherheitsgesetze sowie die vom Auftraggeber zu erlassende Baustellenordnung und der SiGePlan sind einzuhalten. Der SiGePlan wird bei Beauftragung ausgehändigt. Dem Auftragnehmer obliegt die Pflicht, sich hiervon in geeigneter Weise Kenntnis zu verschaffen und alle seine Arbeitnehmer vor Aufnahme der Arbeiten entsprechend einzuweisen.
0.1.15 Besondere Anordnungen, Vorschriften, Maßnahmen
Lärm und Staubentwicklung sind bei den Bauarbeiten auf ein Mindestmaß zu beschränken. Alle gültigen Corona-Anordnungen zum jeweiligen Zeitpunkt sind zu befolgen- hier wird insbesondere auf die Maskenpflicht hingewiesen.
0.1.15 Bauseitige Maßnahmen
keine
0.1.17 Arbeiten anderer Unternehmer auf der Baustelle
In Abhängikeit des Bauvortschrittes: Dachdecker, TGA und Ausbaugewerke.
Vom Auftragnehmer wird die Teilnahme an einer wöchentlichen Baubesprechung in Abstimmung mit der Bauleitung gefordert, an der der Inhaber oder ein von ihm autorisierter deutschsprachiger Vertreter (Fachbauleiter) teilnehmen muss.
Angaben zur Ausführung
0.2  Angaben zur Ausführung nach VOB / ATV DIN 18299
0.2.1 Vorgesehene Arbeitsabschnitte
Gesamtbauzeit:
Der AN hat grundsätzlich keinen Anspruch auf einen kontinuierlichen Ablauf seiner Arbeiten innerhalb der angegebenen Gesamtausführungsdauer. Die Ausfürhung von Nachlaufleistungen bewirkt keine Verlängerung der Ausführungsfristen, sofern dies nicht ausdrücklich vereinbart wurde. Zwischentermine, die während des Bauablaufes vereinbart werden (z.B. im wöchentlichen Baustellenprotokoll) werden nach voriger Abstimmung im Sinne des Vertrages rechtsrelevant.
Ausführungsbeginn/ Ausführungsende: gem. Terminplan
0.2.2 Anforderungen an Baustelleneinrichtung
Keine Angaben, bzw. gem. Positionen im Leistungsverzeichnis
0.2.3 Regelung und Sicherung des Verkehrs
Die Regelung des Verkehrs bei Anlieferungen und sonstigen Manövern, die im Bereich von öffentlichen Verkehrsflächen stattfinden, obliegt dem AN. Die Verkehrsregelung ist entsprechend den Straßenverkehrsvorschriften auszuführen. Sollte dies nicht ausreichen, ist eine Straßensperrung durch den AN zu organisieren.
0.2.6 Anforderungen Gerüst
Bauseitige und abschnittsweise Lieferung und Aufbau des Gerüstes (Gerüstklasse 4) in Koordination und frühzeitiger Absprache mit der Bauleitung, in Abhängigkeit des Baufortschrittes.
0.2.7 Mitbenutzung fremder Gerüste
Die Fassadengerüste sind durch alle auf der Baustelle tätigen Firmen nutzbar. Alle Innengerüste sind grundsätzlich durch alle AN für die eigenen Arbeiten zu stellen.
0.2.8 Vorhaltung von Baustellen- und Einrichtungsgegenständen / Lagerräumen
Keine Angaben bzw. gem. Positionen im Leistungsverzeichnis.
0.2.9 Recycling-Stoffe
Alle zu verarbeitende Baustoffe sind als neue und ungebrauchte Stoffe zu verwenden.
0.2.12 Eignungs- und Gütenachweise
Nachweise sind für alle einzubauenden Stoffe dem AG rechtzeitig zur Prüfung vorzulegen.
0.2.17 Leistungen anderer Unternehmer
Siehe Angaben zur Baustelle
0.2.18 Koordination TGA für Anlageteile
Bezüglich der Einstellung und Inbetriebnahme von Anlagenteilen im Bereich TGA, haben sich die entsprechenden Einzelgewerke Heizungs-, Sanitär-, Lüftungs- und Elektrotechnik untereinander abzustimmen. Dies gilt insbesondere für die Herstellung unterschiedlicher Medienanschlüsse an Maschinen, Geräte und Apparate, sowie für den Anschluss und die Aufschaltung auf die vorhandene Gebäudeleittechnik.
0.2.19 Benutzung von Leistungen vor Abnahme
Gemäß VOB/B ist ausschließlich die förmliche Abnahme Vertragsbestandteil. Ausnahmen sind schriftlich mit der Bauleitung und dem AG abzustimmen. Inaugenscheinnahmen für bei der Abnahme verdeckter Bauteile müssen bei der Bauleitung schriftlich angemeldet werden.
0.2.21 Abrechnung
Gemäß VOB/C neueste Ausgabe.
Nach Auftragsvergabe sind innerhalb von 14 AT unentgeldlich vorzulegen:·
- Baustelleneinrichtungsplan basierend auf dem BE Plan des Architekten
- Bauzeitenplan für das eigene Gewerk
0.2.22 Hinweise Arbeitsschutzvorschriften
Auf staatliche Arbeitsschutzvorschriften, in denen vom Unternehmer zur Verhütung von Arbeitsunfällen, Berufskrankheiten und -arbeitsbedingten Gesundheitsgefahren sowie zur 1.Hilfe zu treffende Maßnahmen näher bestimmt sind - in ihrer jeweils gültigen Fassung-, wird ausdrücklich hingewiesen.
· Arbeitsschutzgesetz
· Arbeitsstättenverordnung
· Betriebssicherheitsverordnung
· PSA - Benutzungsverordnung
· Lastenhandhabungsverordnung
· Baustellenverordnung
· Biostoffverordnung
· Gefahrstoffverordnung
· BGV A1 "Grundsätze der Prävention"
· Unfallverhütungsvorschriften
(diese Auflistung ist nicht abschließend!)

*Hinweis: Dokumentation*
Für alle zu liefernden Bauteile, Baustoffe, Baustoffgemische, Fertigteile und Geräte ist laufend die entsprechende Dokumentation (Konformitätserklärungen, Eignungsnachweise, Bauartzulassungen, sonst. Prüfzeugnisse, Zulassungen, geprüften statischen Berechnungen, Verlegepläne, Datenblätter, Bedienungs-/Wartungs-/Reinigungs-/ Instandsetzungsvorschriften, Ersatzteillisten, Bestandszeichnungen, ASI-Plan, Protokolle der Eigen- und Fremdüberwachung usw.) unaufgefordert zu übergeben.
Der AN haftet für die Richtigkeit der übergebenen Unterlagen. Die Unterlagen sind vor der Abnahme Inhaltsverzeichnis digital zu übergeben. Das Fehlen von Unterlagen wird als wesentlicher Mangel angesehen.
Als Orientierung dient die Anlage der mitzuliefernden Qualitätsnachweise.

### 01 Baustelleneinrichtung

**01.1 Baustelleneinrichtung des Auftragnehmers**
*** Pauschalposition
In die Baustelleneinrichtung des Auftragnehmers sind alle für die Durchführung der Arbeiten erforderlichen Maschienen, Geräte, Hebe- und Werkzeuge etc. sowie die nach den einschlägigen gesetzlichen Bestimmungen erforderlichen Sozialeinrichtungen und alle Lagerräume einzukalkulieren.

In die Position ist das Räumen der Baustelleneinrichtung des Auftragnehmers nach Abschluss seiner Leistungen mit einzukalkulieren. Gegebenenfalls erfolgt das Räumen auch zeitversetzt nach Bedarf. Durch den Auftragnehmer in Eigenregie erstellte Baustraßen, Lager- und Arbeitsplätze und alle anderen Einbauten sind vollständig zu beseitigen. Der Auftragnehmer ist verpflichtet, sich die ordnungsgemäße Beseitigung von der Bauleitung bestätigen zu lassen
Menge: 1,000 psch

**01.2 Baustellen-WC**
Liefern und Vorhalten einer mobilen Baustellentoilette (DIXI-Toilette) mit folgender Ausstattung für die allgemeine Nutzung durch das Baustellenpersonal aufstellen:
- Kombisystem: Handwaschbecken; Seifenspender, Papierhandtuchhalter, Fußpumpe
- Urinal, Toilettenpapierhalter, integriertes Schloss
- Spiegel und Kleiderhaken

Die wöchentliche Unterhaltung und der Abtransport nach Beendigung der Arbeiten sind einzukalkulieren.

 1x wöchentlich reinigen, nach Beendigung der Arbeiten abtransportieren.

Vorhaltezeit 4 Wochen.
Menge: 1,000 St

**01.3 Baustellen-WC vorhalten**
Vorhaltung der vorbeschriebenen Baustellentoilette (DIXI-Toilette) über die Grundeinsatzzeit von 4 Wochen hinaus.
Menge: 41,000 St*W

**01.4 Schnurgerüst**
*** Pauschalposition
Schnurgerüst herstellen, beihelfen beim Festlegen der maßlichen Fixpunkte und komplett wieder beseitigen.
Lage und Festlegung gemeinsam mit der Bauleitung und dem zu beauftragendem Vermesser vor Baubeginn.

Das Einmessen des Schnurgerüstes bzw. der Höhenlage hat über den Auftragnehmer anhand des vorliegenden Lageplanes zu erfolgen.

Die Achsen sind durch einen zu bestellenden Vermesser anzulegen. Dieser ist rechtzeitig zu kontaktieren inkl. terminlicher Bindung. Der Aufwand hierfür ist mit einzukalkulieren.

Kontakt Vermesser:
Dipl.- Ing. Hubertus Kleinbielen ÖbVI
Westwall 8
47608 Geldern
Tel.: 02831 88 04 4
Mail: schimke@kleinbielen.com
Menge: 1,000 psch

**01.5 Baustromzuleitung**
Zuleitung zum Baustrom-Hauptanschluss/ den Verteilern, mit gummigeschützter Anschlussleitung, herstellen, vor- und unterhalten, auf Anordnung der Bauleitung abbauen. Leistung: gem. den Anschlusswerten der Baustromverteiler.
Vorhaltedauer: 4 Wochen
Menge: 35,000 m

**01.6 Verlängerungswoche Baustromzuleitung**
Gebrauchsüberlassung, zusätzliche Vorhaltung der Baustromzuleitung über die Grundeinsatzzeit von 4 Wochen hinaus.

Die Abrechnung erfolgt nach m*Woche.
Menge: 1400,000 m*Wo

**01.7 Baustromverteiler**
Baustromverteiler liefern, aufstellen und für 4 Wochen vorhalten.
Baustromkasten mit Schutzerdung und Messeinrichtung

Technische Daten:
Anschlussleistung: 55 kVA
Anschlusssicherung: bis NHOO 100 A
Lasttrennschalter mit Sicherung: NHOO 63 A
Steckdosen:
6x 230V Schuko
2x CEE- 16A
1x CEE- 32A
1x CEE- 63A

Aufstellort nach Rücksprache mit der Bauleitung.
Menge: 1,000 St

**01.8 Verlängerungswoche Baustromverteiler Vorposition**
Gebrauchsüberlassung, zusätzliche Vorhaltung des Baustromverteilers über die Grundeinsatzzeit von 4 Wochen hinaus.

Die Abrechnung erfolgt nach St*Woche.
Menge: 32,000 St*W

**01.9 Bauwasserzuleitung**
Zuleitung zum bauseitigen Bauwasseranschluss im Hausanschlussraum herstellen, vor- und unterhalten.
Durchmesser DN nach Wahl des AN nach Erfordernis.
Vorhaltung nach Notwendigkeit im Zuge der Rohbauarbeiten.
Menge: 50,000 m

**01.10 Schlauchbrücke**
Schlauchbrücke aus Gummi mit PVC-Kunststoffüberzug, zur Überquerung von Leitungen bzw. zur stolperfreien Verlegung auf dem Schulhof.
Menge: 10,000 m

**01.11 Schlauchbrücke vorhalten**
Gebrauchsüberlassung, zusätzliche Vorhaltung der Schlachbrücke über die Grundeinsatzzeit von 4 Wochen hinaus.

Die Abrechnung erfolgt nach m*Woche.
Menge: 200,000 m*Wo

**01.12 Bauzaun, Stahlrahmen, h=2,00 m**
Bauzaun aus mobilen Stahlrahmenelementen mit Rundstahlfüllstäben, Stützfüßen aus Beton oder ähnlich schwer, inkl. sämtlicher Verbindungen, Kupplungen etc., aufstellen und nach Abschluss aller Bauarbeiten abbauen. Zaunhöhe : 2,00 m. Vorhaltedauer: 4 Wochen.
Menge: 125,000 m

**01.13 Bauzaun vorhalten**
Bauzaun über die vereinbarte Vorhaltezeit hinaus vorhalten.
Menge: 5060,000 m* W

**01.14 Tor, Bauzaun, b= 4,00 m - 5,00 m**
Behelfsmäßiges Tor im Bauzaun als Systemelement oder Pfostenkonstruktion, montieren und nach Aufforderung komplett entfernen.
Breite: 4 - 5 m je nach System
Vorhaltedauer: 4 Wochen
Menge: 3,000 Stk

**01.15 Tor, Bauzaun, b= 4,00 m - 5,00 m vorhalten**
Vorhaltung o.g. Tor Bauzaun über die 4 Wochen hinaus.

Abrechnung: St*Woche
Menge: 120,000 Stk*

**01.16 Meterrisse**
Herstellen von Meterrissen, mit Meterriss-Plakette.

Anordnung und Anzahl in Abstimmung mit der Bauleitung.
Menge: 1,000 Stk

**01.17 Stabgitterzaun h = 1,83m temporär rückbauen**
Stabgitterzaun, h=1,83m für die Baustellenzufahrt rückbauen und nach Angabe der Bauleitung auf der Baustelle ordentlich lagern, Wiedereinbau zum Rückbau der Baustelleneinrichtung.
Menge: 5,000 m

**01.18 Pfosten Stabgitterzaun h = 1,83 m rückbauen**
Pfosten vom vorbeschriebenen Stabgitterzaun rückbauen inkl. Fundament und auf der Baustelle zum Wiedereinbau lagern.
Menge: 1,000 St

**01.19 Pfosten Stabgitterzaun h = 1,83 m aufstellen**
Pfosten aus dem Rückbau des Stabgitterzaunes wieder aufstellen, Gesamthöhe Pfosten über Gelände: 1,83m. Für die Pfostenmontage sind Betonfundamente 30x30x60 cm
einschl. der Erdarbeiten inkl. Entsorgung des Aushubes
herzustellen.
Menge: 1,000 St

**01.20 Baustellenzufahrt mit Stahplatten**
Erstellung der Baustellenzufahrt mittels Stahlplatten max. 20mm. Platten höhengerecht über die Pflasterflächen des Schulhofes legen und bis zu 4 Wochen vorhalten.
Menge: 150,000 m2

**01.21 Stahlplatten vorhalten**
Stahlplatten über die vereinbarte Vorhaltezeit hinaus vorhalten.
Menge: 6000,000 m2*

**01.22 Rückbau Fassadentafeln, 8mm**
Rückbau bekleidete Wandflächen aus 8mm starken Faserbetonplatten auf vorh. Alu-Unterkonstruktion genietet,
max. Tafelgröße 3.100 x 1.250 mm. Der Rückbau hat zerstörungsfrei zu erfolgen inkl. der gestapelten Lagerung auf Paletten. (Vernietung darf aufgebort werden)
Menge: 40,000 m2

**01.23 Rückbau Fassaden-Wärmedämmung 20cm**
Rückbau und Entsorgung von außenseitiger Mineralfaserdämmung mit Platten nach DIN
EN 13162 -1, Typ WAB T3 WLP, einseitig vlieskaschiert, Dämmstoffdicke: 20cm. Rückbau inkl. aller Dämmstoffhalter.
Menge: 40,000 m2

**01.24 Rückbau Aluminiumunterkonstruktion/ Abstand 250mm**
Rückbau und seitliche Lagerung auf Paletten einer Aluminiumunterkonstruktion für eine hinterlüftete Fassadenbekleidung.
Die Unterkonstruktion besteht aus vertikal T und L-Profilen als Grundkonstruktion, die mit Fest- und Gleitpunkten auf dem tragfähigen Untergrund befestigt werden.
Der Abstand der Vorderkante Wand bis Vorderkante Unterkonstruktion beträgt ca. 250mm.
Menge: 40,000 m2

**01.25 Fahrgerüst, Lastklasse 3**
*** Pauschalposition
Fahrbares Gerüst nach DIN 4420-3 als Arbeitsgerüst mit einer Arbeitslage, Seitenschutz und Zugang. Standflächen eben, einschließlich Auf- und Abbau.
Vorhaltezeit gem. der Rückbauarbeiten der Fassade.
Lastklasse: 3 (2,0kN/m2)
Aufbauhöhe: Montagebereich bis 4,00m Höhe von OK Gelände.
Größe: Die Größe des Arbeitsbereiches des Fahrgerüstes ist auf die Arbeiten abzustimmen. Mehrkosten für erweiterte Gerüstflächen werden nicht vergütet.
Menge: 1,000 psch

### 02 Erdarbeiten

**02.1 Randsteine aufnehmen und abfahren**
Randsteine aus Basaltbeton 6 bis 8 x 20 bis 25 x 100 cm  aufnehmen und zur Deponie abfahren inkl. 20cm starker und 18cm breiter Betonschicht mit Rückenstütze.
Menge: 20,000 m

**02.2 Muldensteine aufnehmen und abfahren**
Muldensteine 50/25/12cm auf 10cm Betonbettung in fix und fertiger Arbeit aufnehmen und abfahren.
Menge: 16,000 m

**02.3 Betonsteinpflaster rückbauen und abfahren**
Betonsteinpflaster aufnehmen, laden und abfahren inkl. der anfallenden Deponiekosten entsorgen.
Abmessung: 20x15x8cm
Mit Fugenfüllung aus Baustoffgemisch ohne Bindemittel. Bettung aus Baustoffgemisch ohne Bindemittel. Rückbaubereiche nach Abstimmung mit der Bauleitung.
Menge: 75,000 m2

**02.4 Wurzelstock roden, Stammdurchmesser 25-35cm**
Wurzelstöcke von bauseits gefällten Bäume komplett ausgraben und abfahren/ wahlweise Fräsen des Baumstumpfes möglich; Material wird Eigentum des AN und ist zu beseitigen. Stammdurchmesser ca. 25-35cm (an der Schnittfläche gemessen, in 0,25m über Gelände)
Menge: 3,000 St

**02.5 Wurzelstock roden, Stammdurchmesser 35-45cm**
Position wie vor, jedoch

Stammdurchmesser ca. 35-45cm.
Menge: 2,000 St

**02.6 Probenahmeprotokoll nach LAGA PN 98**
Erstellung eines Probenahmeprotokoll Feststoff nach LAGA PN 98 für die Erstellung von Bodenarten. Position inkl. der Probeentnahme vor Ort und der Deklarationsanalytik des Aushubmaterials nach Wahl des AN.
Menge: 2,000 Stk

**02.7 Statischen Lastplattendruckversuche**
Statische Lastplattendruckversuche nach DIN 18134 zum Nachweis der vorgesehenen Standfestigkeit durchführen, inkl. Stellung des Gegengewichtes und Übergabe eines Prüfprotokolls.
Nicht erfolgreich verlaufende Versuche werden nicht vergütet.
Menge: 5,000 St

**02.8 Oberboden abtragen, BK 1, entsorgen, 35cm**
Oberboden (Mutterboden) der Bodenklasse 1 teilweise mit geringem Wurzelwerk und Rasenbewuchs fördern, laden, abfahren und vorschriftsmäßige Entsorgung des anfallenden Materials auf einer Deponie nach Wahl des Auftragnehmers. Abtragsdicke im Mittel 30cm.
Menge: 80,000 m3

**02.9 Bodenaushub Schottertragschicht bis 0,20m**
Schottertragschicht unter Pflasterfläche profilgerecht als Maschinenaushub ausbauen und vor Ort zur Wiederverwendung lagern. Wiederverwendung als Frostschutzschicht.

Einbaubereiche nach Abstimmung mit der Bauleitung

Aushubtiefe bis ca. 0,20m von GOK.
Transportweg bis zu 20m.
Menge: 25,000 m3

**02.10 Bodenaushub Frostschutzschicht bis 0,40m**
Position wie vor, jedoch Frostschutzschicht aus Kiessand, Aushubtiefe bis ca. 0,40m.
Menge: 35,000 m3

**02.11 Baugrubenaushub, BK 3-4, bis 0,80m, entsorgen**
Boden der Baugrube profilgerecht als Maschinenaushub fördern, laden, abfahren und vorschriftsmäßige Entsorgung des anfallenden Materials auf einer Deponie nach Wahl des Auftragnehmers. Aushubtiefe bis ca. 0,90m von OKFF Bestandsgebäude, Bodenklasse 3-4.

Bodenansprache: schluffig-sandige bis sandige sowie sandig-kiesiege Auffüllungen mit geringen Betonbruch- und / oder Ziegelbruch-Anteilen und vereinzelt kohlige Beimengungen

Genaue Bodenschichtenzusammensetzung, siehe geotechnisches Gutachten.

Einstufung nach LAGA: Z 0.
Menge: 150,000 m3

**02.12 Zulage Abfuhr deklarationstechnisch analysierter Boden Z1.2**
Position wie vor, jedoch Zulage für die Abfuhr Einstufung nach LAGA: Z 1.2.
Menge: 150,000 m3

**02.13 Baugrundsohle nachverdichten**
Baugrundsohle mit passendem Gerät nachverdichten. Durch Plattendruckversuche nach DIN 18134 ist auf dem anstehenden Baugrund ein Verformungsmodul von Ev2=45MN/m2 nachzuweisen, dabei soll das Verhältnis Ev2/Ev1 nicht größer als 2,5 sein.

Abrechnung Plattendruckversuche in gesonderter Position.
Menge: 240,000 m2

**02.14 Füllboden liefern und einbauen**
*** Grundposition ZZ 1.0
Verdichtungsfähiges frostsicheres Füllmaterial liefern und lagenweise auf der Baugrundsohle einbauen.
Mengenermittlung nach Höhennivellement.

Einbaustärke 30-50cm.

Zulässige Abweichungen in der Höhe +/- 2-3cm.

Material: Kornabgestufter Kiessand oder Schotter, z.B. der Lieferkörnung 0/45 oder 0/56. Zur Gewährleistung der Frostsicherheit darf der Feinkornanteil <0,063mm in eingebautem Zustand nicht mehr als 7% betragen.

Durch Plattendruckversuche nach DIN 18134 ist auf dem Gründungspolster ein Verformungsmodul von Ev2=70-80MN/m2 nachzuweisen, dabei soll das Verhältnis Ev2/Ev1 nicht größer als 2,5 sein.
Abrechnung der Druckversuche in gesonderter Position.

Beim Einbau ist unbedingt zu beachten, dass die anstehenden Feinsande und insbesondere die schluffigen Feinsande sehr wasserempfindlich sind, sodass sich die einzubauenden Erdbaustoffe auf nassem Untergrund nicht ausreichend verdichten lassen.
Der Einbau muss daher bei Niederschlagswetter unmittelbar nach dem Freilegen des Planums erfolgen.
Menge: 130,000 m3

**02.15 Frostschutzschicht liefern und einbauen**
Verdichtungsfähiges frostsicheres Füllmaterial liefern und lagenweise auf der Baugrundsohle einbauen.
Mengenermittlung nach Höhennivellement.

Einbaustärke 40cm

Zulässige Abweichungen in der Höhe +/- 2-3cm.

Als Material für die Frostschutzschicht ist ein ungleichförmiger, kiesiger Sand (Kornverteilung vergleichbar mit Kiestragschicht 0/32 mm nach TL SoB-StB 07) zu verwenden. Der Feinanteil (d <0,0063 mm) der Frostschutzschicht darf im Anlieferungsstand nicht mehr als 5 Gew.-% und im eingebauten Zustand nicht mehr als 7 Gew.-% betragen.

Durch Plattendruckversuche nach DIN 18134 ist auf der Frostschutzschicht ein Verformungsmodul von Ev2=120MN/m2 nachzuweisen, dabei soll das Verhältnis Ev2/Ev1 nicht größer als 2,3 sein.
Abrechnung der Druckversuche in gesonderter Position.
Menge: 30,000 m3

**02.16 Kalksteinschotter Tragschicht d=20**
Tragschicht aus kornabgestuftem Mineralgemisch
gemäß der TL SoB-StB 04 liefern, und gemäß ZTV SoB-StB
04 höhengerecht einbauen, abrütteln und bis zum
Feststand statisch abwalzen. Nach dem Einbau darf die
Planebenheit höchstens eine Differenz von +/-2 cm
aufweisen.

Material: Schotter-Splitt-Sand-Gemisch 0/45 mm aus
Naturstein, Einbaustärke: 20 cm.

Folgende Verdichtungsanforderungen gemäß RStO Bauklasse
IV sind mittels Lastplattendruckversuche nachzuweisen.
Abrechnung Plattendruckversuche in gesonderter Position.

Verformungsmodul Ev2 > 150 MN/m2
Verhältnis der Verformungsmodule  Ev2/Ev1 < 2

Abrechnung erfolgt nach m² Pflasterfläche.
Menge: 90,000 m2

**02.17 Frostschutzschicht aus seitl. gelagertem Kiessand**
Wie Hauptposition, hier jedoch Einbau des gelagerten Materials. Transportweg bis zu 20m.
Menge: 35,000 m3

**02.18 Schottertragschicht aus seitl. gelagertem Schotter**
Wie Hauptposition, hier jedoch Einbau des gelagerten Schotter-Materials. Transportweg bis zu 20m.
Menge: 25,000 m3

**02.19 Kanalgraben Rohrleitung bis DN 125, bis 1,25 m Auffüllung**
Kanalgraben für die Verlegung von Entwässerungsleitungen herstellen für:

Nennweite Rohrleitung bis DN 125
Grabentiefe: bis 1,25 m

Bodenansprache Auffüllung: Kiessand

Position inkl. dem verdichteten Wiederverfüllen und dem Abfahren des verdrängten Materials durch die Sandbettung.
Menge: 20,000 m3

**02.20 Filtervlies Bodenverfestigung (temporär)**
Geotextil, PP oder PE, 100 g/m2, GRK 2 als Filtervlies
liefern und fachgerecht gem.Herstellerangaben verlegen.

Überlappungsbreiten mind. 30 cm, Überlappungsverluste
sind einzurechnen. Schnittarbeiten sind einzukalkulieren.

Für temporäre Bodenverbesserung/-verfestigung als Trennlage für Einbau Kalksteinschotter.
Menge: 50,000 m2

**02.21 Kalksteinschottertragschicht bis D 30 (temporär)**
Tragschicht aus kornabgestuftem Naturstein Güteschotter gemäß der TL SoB-StB 04 liefern, und gemäß ZTV SoB-StB 04 höhengerecht einbauen, abrütteln und bis zum Feststand statisch abwalzen. Nach dem Einbau darf die Planebenheit höchstens eine Differenz von +/-2 cm aufweisen.

Einbaustärke bis ca. 30 cm.

Für temporäre Bodenverbesserung/-verfestigun, für die eigenen Arbeiten notwendiger Stellplätze wie z.B. Untergrund für Baustellenkran.

Ausführung nach Rücksprache und Abstimmung mit der Bauleitung.

Abrechnung erfolgt nach Lieferscheinen.
Menge: 15,000 m3

**02.22 Schottertragschicht mit vorhandenem Kalksteinschotter**
Wie Vorposition, jedoch Ausführung mit vor Ort vorhandenem bauseitigen Kalksteinschotter.
Menge: 15,000 m3

**02.23 Rückbau temporärer Schottertragschichten**
Rückbau der temporären Schottertragschichten aus Vorpostionen, verladen und zur freien Verwendung des AN abfahren.

Ausführung nach Fertigstellung der Rohbauarbeiten bzw. Anweisung durch die Bauleitung.
Menge: 15,000 m3

**02.24 Rückbau Filtervlies**
Rückbau des eingebauten Geotextiles für die temporäre Bodenverfestigugn, inkl. Entsorgung des Materials zur freien Verwendung des AN:

Ausführung nach Fertigstellung der Rohbauarbeiten bzw. Anweisung durch die Bauleitung.
Menge: 50,000 m2

### 03 Kanal- und Entwässerungsarbeiten

**03.1 Grundleitungen DN 100 mm**
KG 2000-Grundstücksentwässerungsleitungen aus mineralgefülltem Polypropylen (PP) gem. DIN EN 14758 als Entwässerungssystem, beständig unter anspruchsvollen Bedingungen, hohe Schlagzähigkeit, hohe Abriebfestigkeit, glattwandig, langlebig, Ringsteifigkeit SN 6, mit Verbindungen durch Steckmuffen und werkseitig eingelegten Dichtringen einschl. dem erf. Dichtungs- und Befestigungsmaterial liefern und betriebsfertig im Rohrgraben verlegen, inkl. aller für die Leitung notwendiger Form- und Verbindungsteile.

Ausführung: Regen- und Schmutzwasser

Verlegung außerhalb sowie unterhalb des Gebäudes.

Grundleitungen DN 100 mm.
Menge: 25,000 m

**03.2 Grundleitungen DN 125 mm**
Wie vor, hier jedoch Grundleitungen DN 125 mm.
Menge: 20,000 m

**03.3 Bogen 15° - 87,5 ° DN 100 mm**
Bogen 15° - 87,5 ° DN 100 mm.
Menge: 20,000 St

**03.4 Bogen 15° - 87,5 ° DN 125 mm**
Bogen 15° - 87,5 ° DN 125mm.
Menge: 10,000 St

**03.5 Abzweig DN 100/100 45°**
Abzweig DN/OD 100/100/45° mit Lippendichtring in der Farbe grün, passend zum vorgenannten Rohrsystem liefern und einbauen.
Menge: 3,000 St

**03.6 Abzweig DN 125/125 45°**
Position wie vor, jedoch Abzweig DN/OD 125/125/45°.
Menge: 2,000 St

**03.7 Doppelmuffen DN 100 mm**
Doppelmuffen DN 100 mm.
Menge: 8,000 St

**03.8 Doppelmuffen DN 125 mm**
Doppelmuffen DN 125 mm.
Menge: 5,000 St

**03.9 Muffenstopfen DN 100 mm**
Muffenstopfen DN 110 mm.
Menge: 5,000 St

**03.10 Reduzierstück DN 125 mm / 100 mm**
Reduzierstück DN 125 mm / 100 mm.
Menge: 3,000 St

**03.11 KG 2000 Rohr DN 100 als Bodendurchführung**
Leistung wie zuvor beschrieben, jedoch:

Ausführung als Bodendurchführung passend zu den vorbeschriebenen Grundleitungen, geeignet zum Anschließen der vorbeschriebenen Grundleitungen, Nennweite DN 100, mit druckwasserdichter, umlaufender, thermisch verschweißter Dichtung, mit einseitig angeformter Steckmuffe und Deckel als Einbauhilfe, einschl. Folienflansch, öl- und bitumenbeständig, umlaufend ca. 15 cm, Lieferlänge ca. 50 cm.
Menge: 5,000 St

**03.12 Sand zur Einbettung der Rohre**
Sandbettung aus Natursand für Rohrleitungen herstellen. Einbettung von Rohrleitungen DN 110 bis DN 250 aus Polypropylen. Herstellen der unteren Bettung 15 cm, der seitlichen Leitungszone und der Überdeckung, mindestens 15 cm. Material Sand Körnung 0/2. Material liefern und einbauen.
Menge: 8,000 m3

**03.13 Kontrollschacht DN 400-Anbindung DN 100**
Inspektions- und Reinigungsschacht aus PE - DN 400 für Schmutzwasserleitungen liefern und nach Herstellervorschrift höhen- und fluchtgerecht inkl. aller Nebenarbeiten einbauen. Hierzu gehören auch alle Erdarbeiten, die Abfuhr des Aushubmaterials und die Kippgebühren, ein geeigneter Unterbau sowie das Anarbeiten und Schneiden des Pflasters bzw. die Anarbeitung des Asphaltes.
Nicht benötigte Anschlüsse müssen verschlossen werden.
Schacht aus gütegesichertem PE- Verbundrohr,
Außendurchmesser: DN 400, DIBt- zugelassen incl.

- Schachtboden als Anbindungsbauwerk mit 1 Stück Ablauf  DN 100, nicht benötigte Anschlüsse sind mit Endverschlusskappen zu verschließen
- Steigrohr DN 400 mit glatter Innenwandung,
- Teleskoprohr DN 315 mit vormontierter Schachtabdeckung D 400

Schachthöhe: ca. 0,80 m
Menge: 1,000 St

**03.14 Straßenablauf Längsaufsatz 300/300mm aus Bestand umsetzen**
Straßenabläufe mit Längsaufsatz 300/300 mm im Bestand freilegen, umsetzen bzw. einbauen und an die hierfür verlegten Rohre fachgerecht passend anschließen inkl. bis zu 5 Stück Formstücke DN125.
Eingeschlossen sind alle Erd-, Hinterfüll- und Verdichtungsarbeiten, die Abfuhr des verdrängten Bodens und das Anarbeiten an das Pflaster sowie das Versetzen auf eine mindestens 10 cm starke Sauberkeitsschicht aus Beton B15.
Menge: 1,000 St

**03.15 Drain-Rinne DN 100/ Länge 1,15m**
Lieferung und höhengerechter Einabu einer Drainrinne inkl. Stirnwände, Ablaufkasten und Erdarbeiten auf Betonpolster 20 cm stark und 18 cm breit, Betont C 12/15. In die Position ist zudem der Anschluss an die Entwässerung einzukalkulieren.
Drainrinne mit Gitterrost als Stabgitter in verzinkte Ausführung. Einbau vor bodentiefen Türelementen, Länge bis ca. 1,10m.

In die Position ist ebenfalls die Anarbeitung des Pflasters einzukalkulieren.
Menge: 1,000 St

**03.16 Drain-Rinne DN 100/ Länge 3,00m**
Position wie vor, jedoch Länge bis ca. 3,00m..
Menge: 4,000 St

**03.17 Dichtheitsprüfung Rohrleitung**
Dichtheitsprüfung der neu verlegten Grundleitungen mit Wasser oder Luft gemäß DIN EN 1610. Dokumentieren der Prüfung per Prüfprotokoll. Abmessung der Leitung bis DN125. Leistung einschließlich aller Gerätschaften, die für die Prüfung notwendig sind, und Aufstellung eines Protokolls der Prüfung, sowie schadlose Entfernung aller Gerätschaften
nach der Prüfung.
Menge: 40,000 m

### 04 Pflasterarbeiten

**04.1 Noppenfolie liefern und verlegen**
Zum Schutz der Wandflächen ist eine Noppenfolie zu liefern und bei der Anfüllung an das Gebäude einzubauen. Oberes Ende sauber nach den Pflasterarbeiten flächenbündig abschneiden.
Menge: 35,000 m2

**04.2 Randsteine 100x25x6**
Randsteine aus Beton 100x25x6cm in betongrau gemäß DIN EN 1340 und DIN483 liefern und auf 20 cm starker und 18 cm breiter Betonschicht C 12/15 mit durchgehender Rückenstütze 10/15 cm kompl. verlegen. Die Rückenstütze ist wie das Fundament unter Verwendung einer Schalung herzustellen, um den Beton ausreichend verdichten zu können und die geforderte Druckfestigkeit zu erreichen. Alle Erd- und Hinterfüllungsarbeiten sind in dieser Position einzurechnen.
Menge: 55,000 m

**04.3 Eckausbildung Randstein**
Ausführung einer Eckausbildung des Randsteines passend zur Vorposition inkl. aller Zuschnitte.
Menge: 3,000 St

**04.4 Passschnitte Randstein**
Passschnitte des vorbeschriebenen Randsteins gem. der örtlichen Notwendigkeit.
Menge: 5,000 St

**04.5 Betonsteinpflaster Rechteckpflaster**
*** Grundposition ZZ 1.0
Ungefastes Rechteckpflaster 20 x 10 x 8 cm
liefern und als Pflasterfläche gem. Richtlinien ZTVP flucht- und höhengerecht mit einer Bettung aus einem Brechsand-Splitt-Gemisch 0/5 mm in ca. 3cm Höhe gemäß den Planvorgaben herstellen. Das erforderliche Schneiden (Nassschneideverfahren) einzelner Steine, sowie erforderliche Passschnitte zur Herstellung Mindestabmessungen sind einzukalkulieren.
Die Fugen des Pflasters sind ZTVP und TL Pflaster zu füllen (Brechsand-Splitt-Gemisch 0/5 mm oder 0/3 mm bis  1/3 mm) und die Flächen mit einer entsprechenden Rüttelplatte oder Vibrationswalze abzurütteln. Der letzte Fugenschluss ist mit einem leicht bindigen Sand 0/2 mm herzustellen. Die Fugenbreite hat zwischen 3 und 5 mm zu betragen.

Neigung der Schulhoffläche max. 2 %

Farbe der Pflastersteine : grau

Verlegeart: Ellenbogenverband wie im Bestand

Die gesamte Fläche ist vor der Abnahme nochmals abzukehren. Diese Aufwendungen sind im EP zu
berücksichtigen.

Weiterhin ist ein zweimaliges Nachsanden während der
Gewährleitungszeit einzukalkulieren.
Menge: 90,000 m2

**04.6 Schnittkante durch Pflasterbelag/ Pflasterstärke 8cm**
Passgenaue Schnittkante durch Pflasterbelag zur Anpassung an Einfassungen. Pflasterstärke 8cm.
Menge: 20,000 m

**04.7 Anarbeitung an bestehendes Rechteckpflaster**
Anarbeitung an bestehendes Rechteckplaster des Schulhofes passgenau im Verband. Das aufnehmen des Bestandes zur Anpflasterung von bis zu 0,5m ist mit einzukalkulieren.
Verband im Bestand: Ellenbogenverband
Menge: 10,000 m

**04.8 Vegetationsflächen bearbeiten**
Vegetationsflächen zur Rasensaat 1x fräsen (mindestens 30cm), durcharbeiten und nach Angaben der Bauleitung fein planieren, Steine und andere unbrauchbare Materialien auslesen, laden und auf eine vom Unternehmer zu stellende Kippe fahren.
Menge: 370,000 m2

**04.9 Mutterboden liefern und einbauen/ Rasenflächen**
Mutterboden liefern und in einer Stärke von i.M. ca. 10 cm im Bereich der Rasenfläche profilgerecht einbauen.
Es sind die Vorsorgewerte der Bundes-Bodenschutz- und Altlastenverordnung einzuhalten. Dies ist durch entsprechende chemische Analytik nachzuweisen.

Die Nachweiserbringung ist in den Einheitspreis miteinzurechnen.
Menge: 30,000 m3

**04.10 Rasen säen**
Rasen auf profilierten Mutterbodenflächen gem. Saatanleitung einsähen und anwässern. Vorab sind Steine und Fremdkörper und schwer verrottbare Pflanzenteile abzulesen. Vor der Einsaat ist der Boden aufzurauen und nach dem Einsäen abzuwalzen. Eingesäte Rasenfläche als Sport- und Spielrasengemisch.
Menge: 370,000 m2

### 05 Maurer- u. Stahlbetonarbeiten

#### 05.01 Stahlbetonarbeiten

**05.01.1 Frostschürze Magerbeton bxh=0,55x0,60m inkl. Schalung**
Frostschürze aus Ortbeton unbewehrt C16/20.
Position inkl. fach- und sachgerechter Ein- und Ausschalung der Forstschürze. Die obere Betonfläche ist waagerecht herzustellen.

Abmessungen: BxH= 0,55x0,60m

Die Frostschürzen sind nach dem Abfahren des Austauschbodens vor der Wiederverfüllung zu erstellen.
Menge: 16,000 m3

**05.01.2 Trennfuge**
Erstellung einer vollflächigen Trennfuge zw. Bestandsstreifenfundamenten und der Frostschürze (bxh=0,50x0,60m) aus Vorposition mit einer ca. 2 cm starken Dämmplatte.
Menge: 2,000 St

**05.01.3 Sauberkeitsschicht, Beton, 5cm**
Sauberkeitsschicht, unbewehrt, unter Bodenplatte zwischen Frostschürzen.
Normalbeton C8/10, Dicke: 50mm.
Menge: 205,000 m2

**05.01.4 Trennlage PE-Folie**
Trennlage aus PE-Folie, Dicke 0,2mm, einlagig auf Scottertragschicht und den Frostschürzen verlegen. Stoßüberlappung ca. 15cm, Stöße gegen Verschieben sichern.
Menge: 230,000 m2

**05.01.5 Bodenplatte, Stahlbeton C25/30, d = 18cm, Randschalung**
Bodenplatte aus Ortbeton und Randschalung liefern und einbauen, inkl. Randschalung. Ausführung als bewehrter Beton.

Festigkeitsklasse C25/30
Expositionsklasse XC2, WF unten und XC1, WO oben

Untergrund waagerecht, obere Betonfläche waagerecht, Dicke 18cm. Bewehrung nach gesonderter Position. Randschalung als glatte Schalung aus Schalungsplatten oder Gerüstbrettern.
Menge: 230,000 m2

**05.01.6 Stb.-Stütze quadratisch 24x24cm, 4-seitig, h=ca. 3,6m**
*** Bezugsbeschreibung
Stahlbetonstütze inkl. Schalung als komplettes Bauteil mit quadratischem Querschnitt liefern und auf der Bodenplatte einbauen. Ausführung als bewehrter Beton C25/30, XC1, WO.

Stahlbetonstütze C25/30, quadratisch 24 x 24cm
Höhe ca. 3,60m

Einlegen von Bewehrung nach statischer Erfordernis, Vergütung nach getrennter Position.
Menge: 1,000 St

**05.01.7 Stb.-Stütze quadratisch 24x24cm, 4-seitig, h=ca. 3,45m**
*** wie Position 05.01.6
Höhe ca. 3,45m
Menge: 5,000 St

**05.01.8 Stb.-Stütze quadratisch 24x24cm, 3-seitig, h=ca. 3,6m**
*** wie Position 05.01.6
Ausführung Schalung 3-seitig, da Betonage gegen Bestandswand, inkl. Erstellung einer vollflächigen Trennfuge zw. Bestandswand und der Stütze mit einer ca. 2 cm starken Dämmplatte.
Menge: 1,000 St

**05.01.9 Stb.-Wandscheibe b x d x h= 0,24m x 2,00m x 3,26m**
*** Bezugsbeschreibung
Stahlbetonwandscheibe inkl. Schalung als komplettes Bauteil auf der Bodenplatte liefern und einbauen. Ausführung als bewehrter Beton C25/30, XC1, WO.

Stahlbeton C25/30, Größe b x d x h= 0,24m x 2,00m x 3,26m

Einlegen von Betonstabstählen nach statischer Erfordernis, Vergütung nach getrennter Position.
Menge: 1,000 St

**05.01.10 Stb.-Wandscheibe L-förmig und Auflagerschräge**
*** wie Position 05.01.9
Höhe ca. 4,81m

Ausführung L-förmig:
- Außenlänge Schenke 1= ca. 3,00m
- Außenlänge Schenkel 2= ca. 0,45m

Die Oberkante des Schenkels 1 ist mit einer 6° geneigten Auflagerschräge (für eine Dachpfette) zum Bestandgebäude auszuführen, inkl. Erstellung einer vollflächigen Trennfuge zw. Bestandswand und der Wandscheibe mit einer ca. 2 cm starken Dämmplatte.

Abbildung L-förmige Wanscheibe (blaue Markierung):
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Menge: 1,000 St

**05.01.11 Stb.-Rähm b x h =24 x 139 cm, Mehrfeldträger**
*** Bezugsbeschreibung
Stahlbetonrähm als Mehrfeldträger Breite 24cm, Höhe 139cm mit Beton C25/30 XC1, WO als Wandabschlussrähm herstellen. Der Rähm ist zugfest in anschließenden Betonbauteilen zu verankern. Position inkl. der Schalung (3-seitig), Oberfläche waagerecht, Einlegen von Betonstabstählen nach statischer Erfordernis, Vergütung nach getrennter Position.

In dem Rähm ist zusätzlich eine rechteckige Aussparung mit den Abmessungen b x h = ca. 6 x 24 cm auf der Unterseite auf der gesamten Rähmlänge auszubilden.
Abbildung Aussparung im Rähm:
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
Höhe UK Rähm bei ca. 3,22m OKFF
Menge: 14,500 m

**05.01.12 Stb.-Rähm b x h =24 x 75 cm, Mehrfeldträger**
*** wie Position 05.01.11
- Stb.-Rähm b x h =24 x 75 cm
- Erstellung der unterseitigen Aussparrung auf einer Rähmlänge von ca. 8,5m
- Höhe UK Rähm bei ca. 2,40m OKFF
Menge: 14,500 m

**05.01.13 Aussparungen für Dachbinder-Auflager im Rähm**
Erstellung von Auflagertaschen in Betonrähm aus Vorpositionen für Dachbinder mit den Abmessungen bxh = 20x46 cm.
Menge: 6,000 St

**05.01.14 Stb.-Rähm b x h =24 x 139 cm auf Mauerwerk**
*** wie Position 05.01.11
Stb.-Rähm auf Mauerwerk (Schalung 2-seitig) und ohne Aussparung.
Menge: 7,000 m

**05.01.15 Stb.-Rähm b x h =24 x 25 cm auf Mauerwerk, mit Neigung**
*** wie Position 05.01.11
Stb.-Rähm auf Mauerwerk (Schalung 2-seitig) in Dachschräge und ohne Aussparung.
Stb.-Rähm b x h =24 x 25 cm

Schräge Ausführung der Rähmoberkante passend zur Pultdachneigung von 6°.
Menge: 15,000 m

**05.01.16 Mauerwerksanschlusschiene**
Einbringen von Mauerwerksanschlusschienen beim Betonieren/Einschalen gem. Herstellerangaben für späteren Anschluss des Kalksandsteinmauerwerks mit einem Mauerwerksanschlussanker.

Die Mauerwerksanschlusschiene muss kompatibel zum Mauerwerksanschlussanker sein.

Leitprodukt Halfenschiene HMS, HTA o.glw.
Das System bzw. das Produkt ist vorab des Einbaus der Bauleitung bzw. der Statik zur Freigabe vorzulegen.
Menge: 7,000 m

#### 05.02 Maurer- und Verblendarbeiten

##### 05.02.1 Mauerwerk

**05.02.1.1 Querschnittsabdichtung, Mauerwerk von 24cm**
Abdichtung, einlagig aus bitumenverträglicher Bahn (z.B. Bitumenbahn G200DD, o.gleichwertig), gegen aufsteigende Feuchtigkeit und zur Unterbindung der Dampfdiffusion, mit seitlichem Überstand je Seite und einer Überdeckung von je mind. 10cm, verlegen unter Mauerwerkswänden, inkl. Abgleichen der Auflagerfläche. Mauerwerksbreite 24cm.
Menge: 30,000 m

**05.02.1.2 Dämmelement, Mauerwerk 24cm**
Dämmstein als unterste Lage des Mauerwerk, liefern und einbauen.Dämmstein als Wärmedämmelement, bauaufsichtlich zugelassen, Wandbreite 24cm, Steinfestigkeitsklasse 12, Wärmeleitfähigkeit mindestens 0,33 W(mK) horizontal gemessen.
Menge: 30,000 m

**05.02.1.3 Außenwand, KS 24cm, tragend**
Mauerwerk DIN 1053-1 / DIN EN 1996 (Normenreihe). Tragendes Mauerwerk aus Kalksandstein DIN EN 771-2 und DIN V 106 liefern und aufmauern, als Tragschale für Verklinkerung bzw. für späteren Auftrag von Putz vorgesehen. Steinformat bzw. Vermauerung im Dickbettmörtel oder Dünnbettmörtel ist dem AN freigestellt. Ergänzungssteine sind in den Preis einzurechnen.

Steinmaterial: KS
Druckfestigkeit: min 12 N/mm²
Rohdichte: 1.800 kg/m³
Mörtel: MG IIa
Wanddicke: 24cm
Menge: 70,000 m2

**05.02.1.4 Innenwand, KS 24cm, tragend**
Position wie vor, jedoch Vermauerung von Fensteröffnungen im Bestand. (Fenstergröße >2,5m2)
Menge: 8,000 m2

**05.02.1.5 Mauerwerkanschluss an Stb.-Bauteile**
Mauerwerksanschluss an Mauerwerksanschlusschienen (s. Titel Stahlbetonarbeiten) in Stahlbetonbauteilen mit Mauerwerksanschlussanker gem. Herstellerangaben ausführen, inkl. Vermörtelung des Anschlusses.

Der Mauerwerksanschlussanker muss kompatibel zur Mauerwerksanschlusschiene sein.

Leitprodukt Halfen ML Maueranschlussanker o.glw.
Das System bzw. das Produkt ist vorab des Einbaus der Bauleitung bzw. der Statik zur Freigabe vorzulegen.

Mauerwerk:
- Kalksandstein 24 cm
Menge: 7,000 m

**05.02.1.6 Mauerwerkanschluss, stumpf**
Mauerwerksanschluss an Bestandsmauerwerk, stumpf stoßen, mit einem Wandanschlussanker gem. Herstellerangaben die Wandscheiben anschließen.

Mauerwerk:
- Kalksandstein
Menge: 15,000 m

**05.02.1.7 Fußpunktabdichtung mit Bitumendickbeschichtung**
Fußpunktabdichtung gegen die Wassereinwirkungsklasse W4-E "Spritzwasser und Bodenfeuchte im Wandsockel" aus einer 2.-komponentigen, rissüberbrückenden, Bitumendickbeschichtung. Mindesttrockenschichtdicke gem. Herstellangaben.

Die Sockelabdichtung ist gegen Feuchtigkeit (Niederschlagswasser) im Sockelbereich des Innenmauerwerks auf eine Höhe von mind. 5 cm ab OK Betondecke und einer Tiefe von mind. 5 cm auf der Betondecke auszuführen.

Das Reinigen der Wand sowie der erforderliche Voranstrich/ die Grundierung sind im Preis zu berücksichtigen.

Diese Abdichtung ist zeitnah nach der Errichtung der ersten Mauerlagen auszuführen.

Abrechnung pro Laufmeter.
Menge: 30,000 m

**05.02.1.8 Fensteröffnungen, 1,07x0,795x0,24m**
*** Bezugsbeschreibung
Fensteröffnung in Kalksandstein - Mauerwerkswand beim Aufmauern planmäßig anlegen, Position inkl. Fertigteilflachsturz oberhalb der Öffnung, Auflagerlänge gem. Herstellerzulassung bzw. der Vorgaben vom Statiker.

Lichte Breite 1,07m, lichte Höhe von OK Brüstung h=0,795m

Brüstungshöhe: +1,53cm OKFF
Wanddicke: t=24cm.
Menge: 2,000 St

**05.02.1.9 Fensteröffnungen, 2,57x1,88x0,24m**
*** wie Position 05.02.1.8
Lichte Breite 2,57m, lichte Höhe von OK Brüstung h=1,88m

Brüstungshöhe: +0,445cm OKFF
Menge: 1,000 St

**05.02.1.10 Fensteröffnungen, 3,57x1,88x0,24m**
*** wie Position 05.02.1.8
Lichte Breite 3,57m, lichte Höhe von OK Brüstung h=1,88m

Brüstungshöhe: +0,445cm OKFF
Menge: 1,000 St

**05.02.1.11 Fensteröffnung, 3,57x2,31x0,24m einschließlich Tür**
Fensteröffnungen mit Fluchttür in Mauerwerkswand beim Aufmauern planmäßig anlegen, gesamte lichte Breite 3,57m.
Wanddicke: t=24cm. Position inkl. Fertigteilflachsturz oberhalb der Öffnung, Auflagerlänge gem. Herstellerzulassung bzw. der Vorgaben vom Statiker.

Fensteröffnung:
Lichte Höhe Fensteröffnung 1,88m ab OK Brüstung, Brüstungshöhe +0,445m ab OKFF.

Türöffnung:
Lichte Höhe Fensteröffnung 2,31m ab OKFF
Menge: 1,000 St

**05.02.1.12 Aussparungen in Laibungen**
*** Bezugsbeschreibung
Anlegen/Erstellen von rechteckigen Aussparrungen in den Laibungsflächen des KS-Mauerwerkes nach Wahl des AN, inkl. Entsorgung des Verschnittes. Aus statischen Gründen sind Überschnitte nicht erlaubt.

Aussparung b/t = ca. 24 x 8 cm.

Schnitt/Ansicht Aussparung in Fensterlaibung:
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
Abrechnung erfolgt pro meter erstellter Laibungsaussparung.
Menge: 15,000 m

**05.02.1.13 Aussparungen in Brüstung**
*** wie Position 05.02.1.12
Aussparungen in Brüstungen aus aus KS-Mauerwerk der Fenster-/Türöffnungen.
Menge: 13,000 m

**05.02.1.14 Aussparungen in Öffnungsstürzen**
*** wie Position 05.02.1.12
Aussparungen in Öffnunsgstürzen aus Stahlbeton der Fenster-/Türöffnungen.
Menge: 14,500 m

**05.02.1.15 Einbau Stahlsturz HEA140**
Einbau eines Stahlsturzes in der Ausführung HEA140, S235 in 24cm KS-Innenwandmauerwerk. Stahträger mit angeschweister Stirnplatte 140x140x10mm + 2x Ankerbolzen
Fischer FAZ II 12/10 an vorhandene Betonwand befestigen, Verankerungstiefe t.50mm, Schweisnahtdiche aw.4mm.
Den Stahltrager auf Mauerwerkswand im Mortelbett auflegen (z.B. mittels Pagel Unterstopfmortel V14/40) F30 einkleiden mittels 6mm Promatec-H Bekleidung oder Ausmauerung inkl. Verputzung.
Länge Stahlträger 1,50m.
Abbruch Mauerwerk in gesonderter Position.
Menge: 1,000 St

**05.02.1.16 Rückbau 24cm KS-Mauerwerk**
Rückbau und Entsorgung von 24cm KS-Mauerwerk inkl. Gipsputzauftrag von 1,5cm auf der Innenseite.
Menge: 5,000 m2

**05.02.1.17 Trennschnitt KS-Mauerwek**
Ausführung von Trennschnitten im vorbeschriebenen KS-Mauerwerk. Mauerstärke ca.26cm mit Putzauftrag.
Menge: 5,000 m

##### 05.02.2 Verblendarbeiten

*Hinweis: Beschreibung Wandaufbau*
Zweischalige Wand mit Wärmedämmung

Aufbau der zweischaligen Außenwand mit einem Gesamtschalenabstand von ca. 18 cm.

Wandaufbau (von innen nach außen):
- ca. 24 cm Innenschale KS-Mauerwerk
- ca. 16 cm LDämmschicht
- ca. 2 cm Luftschicht
- ca. 11,5 cm Klinker-Mauerwerk

Schnitt Sockeldetail:
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
**05.02.2.1 Drahtanker Mauerwerk**
*** Bezugsbeschreibung
Lieferung und Einbau von Drahtankern für einen Schalenabstand von 18 cm.
Die Mauerwerksschalen sind durch Anker nach allgemeiner bauaufsichtlicher Zulassung aus nichtrostendem Stahl oder durch Anker nach DIN EN 845-1 aus nichtrostendem Stahl, deren Verwendung in einer allgemeinen bauaufsichtlichen Zulassung geregelt ist, zu verbinden.

Drahtanker werden als Flachanker zur Verlegung in die Lagerfuge der tragenden Innenschale bzw. als Dübelanker zur nachträglichen Befestigung am tragenden Mauerwerk eingebaut.

Sofern in der bauaufsichtlichen Zulassung nicht anderes geregelt ist, gelten folgende Anforderungen zur Befestigung der Drahtanker.
vertikaler Abstand: höchstens 500 mm
horizontaler Abstand: höchstens 750 mm
Durchmesser: 4 mm;

Die Anzahl der erforderlichen Drahtanker richtet sich nach:
Gebäudehöhe: bis 5,00m
Schalenabstand: 18cm
Windzone (nach  DIN 1055-4)
und muss den Vorgaben der Ankerzulassung entsprechen.

Zusätzlich sind an allen freien Rändern (von Öffnungen, an Gebäudeecken, entlang von Dehnungsfugen und an den oberen Enden der Außenschalen) drei Anker je Meter Randlänge anzuordnen.
Menge: 70,000 m2

**05.02.2.2 Drahtanker Betonwand**
*** wie Position 05.02.2.1
Drahtanker für Verblendung in Betonwand nachträglich mit Dübel eingesetzt.
Menge: 65,000 m2

**05.02.2.3 Sockelabdichtung**
*** Bezugsbeschreibung
Sockelabdichtung gegen Feuchtigkeit (Niederschlagswasser), DIN 18195-4, Abdichtung einlagig, aus beispielsweise Dachdichtungsbahnen G 200 DD, Abwicklung der Abdichtungsfläche bis 1,40 m einschließlich keilförmiger Unterfüllung mit XPS als Hohlkehle.
Die Schweißbahn ist mind. 10 cm um die Fundamentkante zu führen. Das Reinigen der Wand sowie der erforderliche Voranstrich sind im Preis zu berücksichtigen.

Die Sockelabdichtung muss DIN 18195 bzw. DIN 18195 Beiblatt 1 entsprechen.

Abrechnung pro Laufmeter.
Menge: 33,000 m

**05.02.2.4 Sockelabdichtung Pfeiler**
*** wie Position 05.02.2.3
Ausführung an einzelnen Pfeilern (b = ca. 43 cm).

Schnittdarstellung Pfeiler:
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Menge: 4,000 St

**05.02.2.5 Hartschaumdämmung d = 160 mm, h = 590 mm**
*** Bezugsbeschreibung
Hartschaumdämmung d = 160mm, h = 590 mm im Sockelbereich des zweischaligen Mauerwerkes mittels geeigneten Ansetzkleber aufbringen. Um Wärmebrücken zu vermeiden, ist die Dämmung dicht zu stoßen. Anforderungen an den Wärmeleitkoeffizient mind. gleich
der ausgeschriebenen Kerndämmung (WLG035).
Menge: 33,000 m

**05.02.2.6 Hartschaumdämmung Pfeiler**
*** wie Position 05.02.2.5
Ausführung an einzelnen Pfeilern (b = ca. 43 cm).
Menge: 4,000 St

**05.02.2.7 Dämmkeil unter Z-Folie**
*** Bezugsbeschreibung
Eigenschaften wie vor, jedoch Dämmkeil zur Unterlage bei der Ausführung der Z Abdichtung. Keilhöhe ca.16 cm, Keilbreite 16cm.
Menge: 33,000 m

**05.02.2.8 Dämmkeil unter Z-Folie, Pfeiler**
*** wie Position 05.02.2.7
Ausführung an einzelnen Pfeilern (b = ca. 43 cm).
Menge: 4,000 St

**05.02.2.9 Waagerechte Abdichtung/ Z-Folie**
*** Bezugsbeschreibung
Horizontale Sperrfolie liefern und mittels eines Wandanschlussprofils an der Kalksandstein- bzw. Betonwand anschließen (andübeln) und in das Verblendmauerwerk einlegen, inkl. Wandanschlussprofil.

Abwicklung bis ca. 60 cm
Abgerechnet wird nach lfdm
Menge: 33,000 m

**05.02.2.10 Waagerechte Abdichtung/ Z-Folie, Pfeiler**
*** wie Position 05.02.2.9
Ausführung an einzelnen Pfeilern (b = ca. 43 cm).
Menge: 4,000 St

**05.02.2.11 Dämmstreifen Tür-/ Fenstereinfassung**
Minderalwolle-Dämmstreifen d = 80 mm, Breite 90mm umlaufend in Tür- und Fensteröffnungen in die erstellten Aussparungen (siehe Titel Innenmauerwerk) befestigen, so dass der Dämmsteifen bündig der Innenschalte ist.
Befestigung: Dübeln oder Kleben

Untergrund KS-Mauerwerk bzw. Stahlbeton.

Anforderungen an den Wärmeleitkoeffizient mind. gleich der ausgeschriebenen Kerndämmung (WLG 035).

Schnitt/Ansicht Dämmstreifen in Aussparung (Vorwand-Montagesystem oberhalb des Dämmstreifens erfolgt durch Gewerk Fensterbau):
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Menge: 82,000 m

**05.02.2.12 Kerndämmung**
*** Bezugsbeschreibung
Wärmedämmung aus Glaswolle oder Steinwolle
Bemessungswert der Wärmeleitfähigkeit
Lambda = 0,035 W/mK nach DIN EN 13 162;
Anwendungsgebiet WZ nach DIN 4108-10;
Nichtbrennbar, Euroklasse A 1 nach DIN EN 13501;
Dicke: 160mm
liefern und mit der Vlieskaschierung nach außen verlegen. An der tragenden Wand Mörtelnasen und andere Unebenheiten entfernen.

Die Dämmplatten auf die vorhandenen Mauerwerksanker dichtgestoßen mit versetzten Stößen aufstecken (zweilagig). Auf die Mauerwerksanker sind Kunststoffscheiben, Mindestdurchmesser 5 cm, so weit aufzuschieben, dass sie die Dämmplatten stramm in ihrer Lage festhalten, ohne dass eine Kippgefahr der Dämmplatten besteht.
Menge: 120,000 m2

**05.02.2.13 Schrägschnitt Kerndämmung Dachschrägen/Ortgang**
Zulage Schrägschnitte der Kerndämmung aus Vorpostion an Übergang zu Dachschrägen/Ortgang.
Menge: 16,000 m

**05.02.2.14 Kerndämmung, Pfeiler**
*** wie Position 05.02.2.12
Ausführung an einzelnen Pfeilern (b = ca. 43 cm).

Abrechnung pro Pfeilerhöhe
Menge: 13,000 m

**05.02.2.15 Verblendschalenmauerwerk DF/ Blockverband**
*** Grundposition ZZ 1.0
*** Bezugsbeschreibung
Verblendschalenmauerwerk gemäß Titelvorbemerkungen aus Verblendklinkersteinen in Mörtelgruppe II sauber nach Zeichnung lot- und fluchtgerecht herstellen. Die Fugen sind 1,5 cm tief auszukratzen.
Zu- und Abluftschlitze nach DIN 1053 sind durch offenlassen der Stoßfugen einschließlich Montage von Insektenschutzgittern einzukalkulieren.

Steinformat: DF
Verband: Blockverband
Dehnungsfugen (mörtelfrei) sind in Absprache mit der
Bauleitung anzulegen.

Zu verwendendes Fabrikat
Hersteller: KDB
Klinkerbezeichnung: Brenden

Mustersteine sind vorzulegen.
Menge: 130,000 m2

**05.02.2.16 Verblendschalenmauerwerk, Pfeiler**
*** wie Position 05.02.2.15
Ausführung einzelne Pfeilern (b = ca. 49 cm).

Pfeilerhöhe ca. 3,20m ab OKFF

Ansicht Pfeiler
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Abrechnung pro Pfeilerhöhe.
Menge: 13,000 m

**05.02.2.17 Laibungen mauern**
Fenster-/ Türlaibungen von dem vorgenannten Verblendmauerwerk lot- und fluchtgerecht inkl. aller notwendigen Steinschnitte aufmauern.

Leibungstiefe: 26,5cm von der Vorderkante Klinkermauerwerk
Menge: 40,000 m

**05.02.2.18 Dehnungsfugen anlegen**
Vertikale Dehnungsfugen im Ziegel-Verblendmauerwerk nach einem vorher erarbeiteten Dehnungsfugenkonzept zur Sicherstellung der freien Beweglichkeit der Außenschale in einer Dicke von ca. 10-15 mm anlegen und fluchtgerecht hochführen.

Fugenflanken vorbereiten, Fugen mit geschlossenzelligem Schaumstoff bis zu einer Tiefe von 2 x Fugenbreite hinterfüllen nach Fertigstellung und Verfugen des Verblendmauerwerks sind die Dehnungsfugen mit Dichtungsmasse nach DIN 18540, aus Silikonkautschuk, Polysulfiden oder Polyurethan,  zu schließen (UV-, Hitze- und Kältebeständig),

Einsanden im nassen Zustand zur Angleichung an das Fugenbild (Quarzsand), die Eignung der Fugenmassen ist durch Datenblätter des Herstellers nachzuweisen.

Farbe : wie Mörtelfuge
Breite : ca. 10 bis 15 mm
Musterfläche vor Ausführung anlegen.
Menge: 10,000 m

**05.02.2.19 Sperrbahn über Stürzen**
Sperrbahnen über Stürzen sind mit einer seitlichen Überlänge von jeweils ca. 50 cm einzubauen.

Sperrbahnen müssen DIN 18195 entsprechen. Andere Sperrbahnen sind zulässig, wenn deren Eignung nach den bauaufsichtlichen Vorschriften nachgewiesen ist, z. B. durch eine allgemeine bauaufsichtliche Zulassung.

Sperrfolie bei der Aufmauerung in die KS-Wand einlegen. Das zweite Folienende ist gem. der Ausführungsrichtlinien in das Verblendmauerwerk einzulegen. Bei Betonwänden Befestigung mittels eines Wandanschlussprofils an der Betonwand. Das Wandanschlussprofil ist im Preis enthalten.

Breite der Folie ca. 50 cm
Abgerechnet wird nach lfdm
Menge: 25,000 m

**05.02.2.20 Öffnungen in Verblendmauerwerk anlegen**
Öffnungen im 11,5 cm dicken Ziegelverblendmauerwerk aller Größen lot- und fluchtgerecht anlegen, hochführen und für die Überdeckung mit Stürzen bzw. mit Abfangkonstruktionen vorbereiten, als Zulage zum Ziegelverblendmauerwerk.
Menge: 60,000 m2

**05.02.2.21 Verblendstein-Fertigteilsturz, Fensterbreite b = ca. 1,01m**
*** Bezugsbeschreibung
Verblendstein-Fertigteilsturz für Fensteröffnungen.
Die Verblendsteine für die Fertigteile sind aus dem gleichen Brand wie das Verblendmauerwerk zu verwenden. Die Flächen werden beim Verblendmauerwerk übermessen.

Sturzausführung als Fertigteil im Blockverband analog zum gesamten Verblendmauerwerk (Übergänge an den Seiten der Fertigteilsturze sind entsprechend passend zum Blockverband der Fassade auszuführen),Unterseite sichtbar mit Stein als L ausgeschnitten, Rückseitig mit Stahlbetonhinterfüllung einschl. der erf. Bewehrung als tragendes Element, der Sturz ist über der Öffnung mit einbetonierten Fertigsturzwinkeln nach stat. Vorgaben am Mauerwerk zu befestigen.

Es ist ein statischer Nachweis für die Verblendstein-Fertigteilstürze zu führen. Hierfür sind dem bauseits beauftragten Prüfingenieur die Bemessung und Ausführung der Verblendstürze (Fertigteile), ihrer Auflagerung /Abhängung mit entsprechenden Einbauteilen sowie alle erfl. Abfangkonstruktionen etc. der Verblendstein-Fertigteilstürze in prüfbarer Form zu führen, und zweifach beim Prüfstatiker, sowie einfach beim Bauherrn zur Freigabe einzureichen. Die Prüfkosten des Prüfingenieurs übernimmt der AG.

Fertigteilhöhe: ca. 32 cm (ohne Konsolanker)
Fertigteiltiefe: ca. 11,5 cm (ohne Konsolanker)

Fertigteilbreite passend zur lichten Fensteröffnung in der Fassade von ca. 1,01m

Fertigteil als Zulage zur Verblendung.
Menge: 2,000 St

**05.02.2.22 Verblendstein-Fertigteilsturz, Fensterbreite b = ca. 2,51m**
*** wie Position 05.02.2.21
Fertigteilbreite passend zur lichten Fensteröffnung in der Fassade von ca. 2,51m.
Menge: 1,000 St

**05.02.2.23 Verblendstein-Fertigteilsturz, Fensterbreite b = ca. 3,01m**
*** wie Position 05.02.2.21
Fertigteilbreite passend zur lichten Fensteröffnung in der Fassade von ca. 3,01m.

Die 4 Fensteröffnungen befinden sich nebeneinander:
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Menge: 4,000 St

**05.02.2.24 Verblendstein-Fertigteilsturz, Fensterbreite b = ca. 3,51m**
*** wie Position 05.02.2.21
Fertigteilbreite passend zur lichten Fensteröffnung in der Fassade von ca. 3,51m.

Die 2 Fensteröffnungen befinden sich nebeneinander:
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Menge: 2,000 St

**05.02.2.25 Nachträgliche Verfugung**
Nachträgliche Verfugung des Sichtmauerwerks. Hierzu sind alle Fugen flankensauber mindestens 1,5 tief auszukratzen.

Bei nachträglicher Verfugung ist vor Einbringen des maschinell gemischten Fugenmörtels die Fassade,  bei saugfährigen Ziegelsteinen mit einer Wasseraufnahme > 10 M.-% immer, und bei Ziegelsteinen mit einer Wasseraufnahme < 10 M.-% nur bei trockener Luft und Temperaturen von mehr als 22 °, vorzunässen.

Der schwach plastische Fugenmörtel wird in erdfeuchter Konsistenz in die Fugen eingedrückt. Es muss darauf geachtet werde, dass sich keine Hohlräume zwischen Mauer- und Fugenmörtel bilden. Deshalb muss das Fugeisen stets schmaler sein als die Fugendicke. Der Fugenmörtel muss mit dem Mauermörtel eine durchgehende und homogene Mörtelschicht ohne Fehlstellen bilden.

Fugenmörtel ist in die Fugen einzudrücken und gut zu verdichten.

Die Verfugung ist bündig auszuführen.

Frisch verfugte Wandflächen vor frühzeitiger Austrocknung schützen. Bei ungünstiger Witterung (trocken und warm) ist eine Nachbehandlung mit Wasser (Nebeldüse) notwendig.

Als Fugenmörtel ist ein Mörtel der Mörtelgruppe MG  III nach DIN 1053-1 bzw. M10 nach DIN 998-2 zu verwenden.

Farbton: grau nach Wahl des AG
Es sind bis zu 2 Musterflächen anzulegen.

Im Preis enthalten sind alle Nebenarbeiten, insbesondere der Schutz von Einbauteilen aller Art vor Verschmutzung.
Menge: 150,000 m2

**05.02.2.26 Reinigen der Verblendschale**
Alle groben Verschmutzungen sind mit Spachtel oder Holzbrettchen zu entfernen. Die Fassadenflächen sind abzubürsten, auch müssen die Fugen von allen losen Mörtelresten gesäubert werden.

Das Reinigen der Fassade sollte, nach trockener Vorreinigung, mit Wasser und Bürste, evtl. unter Zusatz von Detergentien und Enthärtern, durchgeführt werden.

Bei starker Verschmutzung kann die vorgereinigte und vorgenässte Fassadenfläche in Abstimmung mit dem Ziegelhersteller mit speziellen Reinigungsmitteln behandelt werden.

Die Eignung und Reinigungswirkung von chemischen Reinigungsmitteln muss grundsätzlich vorher an einer kleinen Musterfläche nachgewiesen werden.

Bei engobierten, glasierten und "gedämpften" Ziegelsteinen  dürfen keine säurehaltigen Reinigungsmittel verwendet werden.
Menge: 150,000 m2

#### 05.03 Baustahl

*Hinweis: Hinweistext Abrechnung Baustahl*
Abrechnung Baustahl nach Schal- und Bewehrungsplänen und Stahllisten. Bindedraht, Verschnitt, Abstandshalter, Auflagerböcke, Unterstützungen, Walztoleranzen,
Steckbügel, Lagesicherung bei Innenwänden bleiben bei der Ermittlung des Abrechnungsgewichtes unberücksichtigt.
Die Abrechnung erfolgt nach den Stahllisten des Tragwerkplaners in t.
Eine Abrechnung bei genormten Stählen gelten nicht die Abgaben der DIN und nicht die Angaben im Profilbuch der Hersteller, sondern nur die Stahllisten des Tragwerksplaners.
Desgleichen wird auch kein Verschnitt abgerechnet, auch wenn dieser über 10% liegt.
Die Schal- und Bewehrungspläne sind für die Ausführung aus Ortbeton angefertigt. Für Fertigbauteile ist der Aufwand für die technische Bearbeitung in die Einheitspreise einzurechnen.

**05.03.1 Betonstabstahl Bst 500**
Stabstahl in unterschiedlichen Durchmessern liefern und einbauen. Betonstabstahl B500B, nach DIN 488-1, frei Baustelle gem. Bewehrungsplänen, Biege- und Stahllisten der Tragwerksplanung liefern, schneiden, biegen und in verschiedenen Längen verlegen, einschließlich aller erforderlichen Nebenarbeiten wie Anpassen etc. Es wird das eingebaute Baustahlgewicht abgerechnet, Stabstahl in unterschiedlichen Durchmessern.
Menge: 3,500 t

**05.03.2 Betonstahlmatten, Bst 500**
Lagermatten nach DIN 488-4 in unterschiedlichen Mattenabmessungen liefern und einbauen. Betonstahl B500A, als Lagermatte (A), frei Baustelle in ebener Form liefern, zwischenlagern, soweit erforderlich nach Schneideskizzen schneiden, positionieren und verlegen, einschließlich aller erforderlichen Nebenarbeiten wie Schneiden von Aussparungen etc.
Menge: 4,500 t

### 06 Gerüstarbeiten

**06.1 Gerüst Lastklasse 4, ca. 50cm vor tragende Fassade**
Fassadengerüst als Stahlrohrkonstruktion inkl. der Leitergänge (mindestens alle 50m Gerüstabwicklung) Lastklasse 4, Arbeitsgerüst für Fassaden- und Maurerarbeiten nach EN 12811-1 und DIN 4420-1:2004-03 und gemäß Vorschriften der Berufsgenossenschaft, W 09 - Belagsbreite 0,90m,
Flächenbezogenes Nutzgewicht 3 kN/m², höhengerecht für Ausführung der Maurer-/ Stahlbeton- und Fassadenarbeiten. An- und Abtransport, Auf- und Abbau, sowie Grundeinsatzzeit bis zu 4 Wochen.

Gem. der Vorschriften der Berufsgenossenschaft sind folgende Elemente zum Gerüst mitzuliefern:
- Stirnseitenschutze am Ende und Anfang jedes Gerüsts
- Geländer- und Zwischenholm
- Bordbrett
- Längsdiagonalen
- Gerüstanker entsprechend der Erfordernisse
- justierbare Fußspindel
- Unterlagsbohlen

Das Gerüst ist umlaufend um das Gebäude auszuführen.

Verankerung: gem. Herstellervorgaben und statischen Erfordernissen.

Verankerungsgrund: Mauerwerk (Kalksandstein)

Das Gerüst ist vor die tragende Fassade (Kalksandstein) im Abstand von ca. 50 cm zu montieren (Konsolen in gesonderter Position ausgeschrieben).

Die Gebäudeabmessungen sind aus den Planunterlagen zu entnehmen.
Menge: 265,000 m2

**06.2 Verlängerungswoche Gerüst LK4**
Zusätzliche Vorhaltung des vorbeschriebenen Gerüstes über die Grundeinsatzzeit von 4 Wochen hinaus.

Die Abrechnung erfolgt nach m²*Woche.
Menge: 4240,000 m2*W

**06.3 Gerüstkonsolen 30cm**
Gerüstkonsolen 30 cm für Lastklasse 4 Gerüst, auskragend inkl. Laufbohle, liefern und nach Vorgabe der Bauleitung einbauen und nach Abschluss der Arbeiten rückbauen.

Vorhaltung der Konsolen 4. Wochen
Menge: 135,000 m

**06.4 Gerüstkonsolen 30cm vorhalten**
Gerüstkonsolen wie vor beschrieben pro m*Woche vorhalten über die Grundeinsatzzeit von 4 Wochen hinaus.
Menge: 2160,000 m*Wo

**06.5 Gitterträger 4m**
Gitterträgerüberbrückung im Bereich von Öffnungen bis ca. 4m lang zur Position Fassadengerüst nach EN 12811-1 Ausführung mit Gitterträgerpaar einschließlich Gerüstbelag in Überbrückungshöhe. An- und Abtransport, Montage und Demontage, sowie Grundeinsatzzeit bis zu 4 Wochen.

Genaue Anordnung nach Rücksprache mit der Bauleitung!
Menge: 2,000 St

**06.6 Vorhaltung der Gitterträger (4m)**
Zusätzliche Vorhaltung der vorbeschriebenen 4m langen Gitterträger über die Grundeinsatzzeit von 4 Wochen hinaus.
Menge: 32,000 St*W

**06.7 Treppenaufgang einläufig H bis 5m Lauf-B 0,5-0,75m**
Aufbauen und Abbauen Treppenaufgang für Gerüst mit LK4, einläufig, einschließlich Grundeinsatzzeit (4 Wochen), Verankerung am Gerüst, Treppenaufgang von Standfläche bis zur obersten Gerüstlage, Höhe bis ca. 5m, Laufbreite (Stufenlänge) mind. 0,5 bis 0,75m.
Menge: 1,000 St

**06.8 Vorhaltung der Treppenaufgänge**
Zusätzliche Vorhaltung der vorbeschriebenen Treppenaufgänge über die Grundeinsatzzeit von 4 Wochen hinaus.

Die Abrechnung erfolgt nach St*Woche.
Menge: 16,000 St*W

**06.9 Seitenschutzgeländer mit Klemmen auf Stehfalzdach**
Erstellung eines Seitenschutzgeländers (nach DIN EN 13374, Typ A) auf einer bestehenden Dachfläche (ca. 6°-Neigung) mit Strehfalzeindeckung.

Befestigung des Seitenschutzes mit Klemmsystem/Falzklemmen an den Stehfalz-Scharen oder nach Wahl des AN. Ausführung jedoch ohne Dachdurchdringung. Die Dacheindeckung darf nicht durch den Seitenschutz beschädigt werden.
Menge: 7,000 m

**06.10 Vorhaltung Seitenschutzgeländer**
Zusätzliche Vorhaltung des vorbeschriebenen Seitenschutzgeländers über die Grundeinsatzzeit von 4 Wochen hinaus.
Menge: 112,000 m*Wo

### 07 Stundenlohnarbeiten

*Hinweis: Stundenlohnarbeiten*
Stundenlohnarbeiten sind nur auf ausdrückliche Anweisung der Bauleitung auszuführen. Tagelohnzettel sind spätestens am dritten Tag nach Ausführung der Bauleitung zur Anerkennung vorzulegen.

Der Auftragnehmer hat keinen Rechtsanspruch auf Ausführung
der nachfolgend aufgeführten Nachweisarbeiten.
Dies ist bei der Preisfindung zu berücksichtigen.

**07.1 Stundenlohn Facharbeiter**
Einheitspreis für Stundenlohn Facharbeiter
Menge: 30,000 h

**07.2 Stundenlohn Helfer**
Einheitspreis für Stundenlohn Helfer.
Menge: 30,000 h

**07.3 Kranbenutzung**
Kranbenutzung für Material- und Höhentransport inkl. Kranführer für Folgegewerke bereitstellen.

Abrechnung nach Stunden.
Menge: 10,000 h
